# Weserstraße 92
Angebotsaufforderung (GAEB DA XML 3.2, DA83)
Projekt: 17682
Währung: EUR
Erstellt mit: GXML Toolbox V3.3 R20230829, iTWO_64 V24.0.454, 06.08.2025

## Deckblatt
Leistungsverzeichnis über Mauerarbeiten für Instandsetzungsmaßnahmen - Kellerdeckensanierung

Stand August 2025

Bauvorhaben: Weserstr. 92

Bauort:  12059 Berlin

Bauherren: Covivio Immobilien GmbH

Planung und Bauleitung: Covivio Immobilien GmbH, Herr Altun
  Petersburger Str. 55, 10249 Berlin

Angebot über:  Mauerarbeiten

Gewerke:  Mauerarbeiten

Ausführungsbeginn ca.:  Ab Oktober, in Absprache mit unserer Bauleitung

Ausführungsbeginn:  15.09.2025
Fertigstellung:  bis 31.10.2025
  nach Rücksprache mit unserer Bauleitung

## A) ALLGEMEINE VORBEMERKUNGEN -- Stand 01.05.2010
A) ALLGEMEINE VORBEMERKUNGEN FÜR LEISTUNGSVERZEICHNISSE (MLV)
  Stand 01.05.2010
=================================================================

A1) ALLGEMEINES

Diesem Leistungsverzeichnis liegen die "Zusätzliche Vertragsbedingungen für die Ausführung von Bauleistungen (Z-VOB/B)" der Immeo=Wohnen in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Immeo=Wohnen in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Immeo=Wohnen um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

## C) TECHNISCHE VORBEMERKUNGEN
C) TECHNISCHE VORBEMERKUNGEN
===============================

Für Angebot und Ausführung sind besonders zu beachten:

DIN 18299  Allgemeine Regelungen für Bauarbeiten jeder Art

DIN  4420  Arbeits- und Schutzgerüste

DIN 18350  Putz- und Stuckarbeiten

DIN 18363  Maler- und Lackierarbeiten

DIN 18451  Gerüstarbeiten

DIN 18540  Abdichten von Außenwandfugen im Hochbau mit Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und Sachwertschutz

c) die aktuellen VDE- und VDI  Richtlinien, die Vorschriften der zuständigen Behörden (z. B. Bauaufsicht, Gewerbeaufsicht, TÜV), Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a)  Augenscheinliche Überprüfung aller im Untergrund eingesetzten Geländer-, Gitterstützen und sonstige Verankerungen auf fachgerechte Überarbeitbarkeit.

b)  Erschwernisse durch Vorhandensein von Regenfallrohren oder sonstigen Leitungen werden nicht vergütet.

c)  Säuberung des Untergrundes von Staub und Verschmutzung sowie von lose sitzenden Putz- und Betonteilen durch Trocken - Reinigung.

d)  Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e)  Das farbige Absetzen eines Bauteils sowie das Absetzen und Beschneiden von Fenster- und Türfaschen, Bändern, Gesimsen, Nuten und Sockelflächen.

f)  Das Einholen der Genehmigungen für Strassen- und Bürgersteigabsperrungen, bzw.
  für die Nutzung von Nachbargrundstücken.

g)  Schutz der in Benutzung genommenen öffentlichen Verkehrsflächen oder anderer Einrichtungen und Vorleistungen anderer Unternehmer vor Beschädigung sowie Beseitigung der Schäden oder Übernahme der Kosten hierfür.
h)  Übernahme der Gebühren für die Benutzung von öffentlichen Verkehrsflächen oder Nachbargrundstücken.
i)  Notwendige Maßnahmen zum Schutz von Dächern, Rinnen, Fallrohren, Blechen, Fugenbändern, Fußböden, Geländern, Stahlzargen, Fenstern, Türen, Beschlägen und sonstigen Bauteilen vor Verunreinigungen und Beschädigungen durch die Putzarbeiten, einschl. der erforderlichen Stoffe oder Schutzanstriche für Verblendungen, Gesimse, Sohlbänke, eloxierte Teile u.ä. sowie die spätere Beseitigung.
j)  Die Kosten für Aufenthalts- und Lagerräume.
k)  Das Wiederherstellen der durch die eigenen Arbeiten beschädigten Grünanlagen (durch Anlieferungen, Lagerflächen etc.)
l)  Das Herstellen von bis zu 0,50 m² grossen mobilen Musterflächen nach Vorauswahl vorliegender Farbvorschläge.

Besondere Hinweise

Bei dieser Ausschreibung wird zur Bedingung gemacht, dass keine Baustoffe verwendet werden, die

a)  voll- oder teilhalogenierte Fluorchlorkohlenwasserstoffe (FCKW, HFCKW) enthalten oder unter Verwendung dieser Stoffe hergestellt wurden

b)  UF  Montageschäume (Harnstoff-Formaldehyd-Schaumkunststoff) und Baustoffe deren Ausgleichskonzentration für Formaldehyd 0,05 ppm (parts per million; 1,0 mg/kg) im Prüfraum überschreitet. (Das Prüfverfahren richtet sich nach der Richtlinie des Ausschusses für Einheitliche Technische Baubestimmungen (ETB) zur Begrenzung der Formaldehydemission in die Raumluft bei Verwendung von Harnstoff-Formaldehydharz Ortschaum)

c)  Lösemittelhaltige Farben und Lacke sind zu vermeiden. Für eine Verwendung im Einzelfall ist die Zustimmung vom Auftraggeber einzuholen.

Produkt- und Systemvorgaben

Vor Angebotsabgabe sind die Oberflächen der Fassadenflächen auf die ausgeschriebene Ausführungsart des Anstrichsystems hin zu prüfen.

Folgende Fabrikate können verwendet werden:

  Brillux
  Caparaol
  Herbol
  Sto
  oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden
Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

## EIGNUNGSNACHWEIS FÜR ASBESTENTSORGUNG
ASBESTENTSORGUNG

Wenn es für die Durchführung der Maßnahme notwendig ist umweltschädliche Stoffe (Asbest) gem. den TRGS 519 zu behandeln, so hat der Bieter hat schon bei Angebotsabgabe nachstehenden Eignungsnachweis beizubringen: den Sachkundigenschein nach TRGS 519 Anlage 3

Fehlender Nachweis führt zum Ausschluß von der Vergabe.

Vor Beginn der Sanierung von Asbesthaltigen Materialien is die zust. Behörde zu informieren und die Ausführung der Arbeiten abzustimmen.

Nach Abschluss der Arbeiten ist der Entsorgungsnachweis an RET/QS zuzusenden.

## VORBEMERKUNG
Vorbemerkungen:

Vorbemerkungen:
Baustrom und Bauwasser werden bauseits zur Verfügung gestellt.

## BAUBESCHREIBUNG
Baubeschreibung:

Leistungsverzeichnis / Baubeschreibung – Mauerarbeiten
Maßnahme: Kellerdeckensanierung
Ort der Ausführung: Weserstr. 92, 12059 Berlin

Bauherr: Covivio Immobilien GmbH

Ausführungszeitraum: 15.09.2025 bis 31.10.2025

Das Gebäude wurde um das Jahr 1900 in geschlossener Bauweise errichtet. Es handelt sich um ein fünfgeschossiges Vorderhaus mit einem Kellergeschoss, einem Erdgeschoss sowie vier darüberliegenden Vollgeschossen. Das Dachgeschoss ist im vorderen Teil ausgebaut. Das Dachgeschoss im Seitenflügel ist nicht ausgebaut und dient als unbeheizter Dachraum.

Gründung und Tragstruktur
Die tragenden Außenwände sowie die Mittellängswände sind in massiver Ziegelmauerwerksbauweise ausgeführt. Die Wandstärken entsprechen dem für die Bauzeit typischen Mauerwerkserband und variieren je nach Geschosslage.

## 120 Kellerdeckensanierung
Datum: 06.08.2025

### Bereich 1 Baustelleneinrichtung

**1.10 Baustelleneinrichtung**
*** Pauschalposition
Einrichten & Vorhalten der Bestandteile der Baustelleneinrichtung zur Erbringung der eigenen Leistung über die Bauzeit sowie Räumen der Baustelle mit folgenden in den Preis einzurechnenden Leistungen:
Herrichten und Rückbau der erforderlichen Lager- und
Arbeitsplätze. Vorhalten und Räumen für die
eigene Baustelleneinrichtung, soweit im folgenden nicht
aufgeführt notwendige Geräte, Werkzeuge und Hilfsmittel,
die der Auftragnehmer zur ordnungsgemäßen Durchführung
der Bauaufgabe zu erbringen hat. Säuberungsarbeiten
nach Tagesabschluss sowie wöchentliche Grundreinigung
des gesamten Baustellenbereiches.
Bauwasser- und Baustromanschluss werden bauseits
eingerichtet.
Menge: 1,000 psch

**1.20 Baustellen WC**
Baustellen WC liefern, turnusmäßig reinigen und nach
Abschluss der Arbeiten abtransportieren.
Menge: 7,000 Wo

### Bereich 2 Verkehrssicherung

**2.10 Halteverbotszone**
Einrichten einer eingeschränkten
Halteverbotszone einschl. der Gebühren,
Vereinfachtes Verfahren
Menge: 1,000 St

**2.20 Einholung verkehrsrechtlicher Anordung**
Einholung einer verkehrsrechtlichen Anordnung,
Aufstellung eines Regelplanes nach RSA1
Absperrmaßnahmen gemäß Regelplan mit
Bauzäunen ca 20 m, Baken und Beleuchtung und
Verkehrsschildern.
Grundvorhaltung: 4 Wochen
Menge: 1,000 St

**2.30 Verlängerte Vorhaltung der Absperrmaßnahmen**
Verlängerte Vorhaltung der Absperrmaßnahmen
über die Grundstandzeit hinaus, Berechnung je
angefangene Kalenderwoche.
Menge: 3,000 Wo

**2.40 Sondernutzungserlaubnis**
Einholung einer Sondernutzungserlaubnis. Die Gebühren
trägt der Auftraggeber.
Menge: 1,000 St

**2.50 Gebühren je Beantragung**
Gebühren je Beantragung der verkehrsrechtlichen Anordnung
Menge: 1,000 St

### Bereich 3 Sanierung Sturzträger und Stahlträger

**3.10 Sturzträger mechanisch entrosten & 2x mit Rostschutzfarbe streichen**
Verbleibende Sturzträger mechanisch entrosten und mit Rostschutzfarbe streichen. Die Stahlteile sind gründlich mechanisch von losem Rost, Zunder, Schmutz und Altanstrichen zu befreien (z. B. durch Drahtbürsten, Schleifen oder vergleichbare Verfahren). Anschließend sind die gereinigten Flächen zweimal deckend mit geeigneter Rostschutzfarbe gemäß Herstellerangaben zu beschichten.

Länge je Träger: bis 150 cm
Menge: 21,000 m

**3.20 Auflager freistemmen**
Auflager der Kellerlichtschacht-Sturzträger freistemmen: Die Enden der vorhandenen Sturzträger im Bereich der Kellerlichtschächte sind beidseitig im Mauerwerk bzw. Beton freizulegen. Das Freistemmen erfolgt manuell oder maschinell ohne Beschädigung angrenzender Bauteile. Anfallender Bauschutt ist fachgerecht zu entsorgen.
Menge: 8,000 St

**3.30 Auflager ertüchtigen**
Auflager für neue Stahlträger ertüchtigen.Bestehendes Mauerwerk im Bereich der Trägerauflager bis zu drei Steinschichten aufnehmen. Anschließend fachgerechtes Neuvermauern mit geeignetem Mauerstein und tragfähigem Mörtel gemäß vorhandener Wandkonstruktion. Mauerwerksanschluss kraftschlüssig herstellen.
sonst wie vor
Menge: 8,000 St

**3.40 Stahlträger ausbauen**
Stahlträger der Kellerlichtschachtstürze fachgerecht demontieren und zum Container transportieren
Menge: 4,000 St

**3.50 HEA 100-120 Sturzträger**
HEA 100-120 werksneu ST 37-2/
EN 10025/ S235JRG2, rot
Sturzträger, rostschutzgrundiert, liefern und verlegen,
Länge bis 145 cm
Menge: 4,000 St

**3.60 HEA 100 oder HEA 120**
HEA 100 oder HEA 120 werksneu ST37-2 EN 10025/
S235JRG2,Rot
Die Träger sind unterhalb der bestehenden, nicht mehr tragfähigen Träger mittigeinzubauen und auf zuvor hergestellten Pfeilern (siehe separate Position) kraftschlüssig aufzulegen.
Länge bis 130 cm
Menge: 4,000 St

**3.70 Pfeiler aus KSV Mauerwerk**
Pfeiler zur Unterstützung des mittleren Stahlträgers im Bereich der Kellerlichtschächte herstellen.
Ausführung in KSV-Mauerwerk (Kalksandvollstein),
Querschnitt 24 × 24 cm oder 17,5 × 24 cm gemäß Planung.
Pfeiler lotrecht auf tragfähigem Untergrund aufmauern, Lager- und Stoßfugen vollflächig vermörteln.
Höhenlage entsprechend Einbauhöhe des Trägers,
Oberfläche planeben zur Aufnahme des Stahlträgers.
Menge: 9,000 St

**3.80 Auflager ausmauern**
Auflager neuer Stahlträger kraftschlüssig ausmauern.
Die Auflagerflächen der neu eingebauten Stahlträger sind mit geeignetem Mauerwerk (z. B. Kalksandvollstein oder gleichwertig) und tragfähigem Mörtel so auszumauern, dass ein vollflächiger, kraftschlüssiger Anschluss zwischen Träger und Mauerwerk entsteht. Fugen vollständig und hohlraumfrei ausfüllen
Menge: 8,000 St

**3.90 Stahlträgerunterseiten entrosten**
Stahlträgerunterseiten mechanisch entrosten und zweifach mit Rostschutzfarbe beschichten.
Lose Rostteile, Zunder, Schmutz und Altbeschichtungen sind mechanisch (z. B. durch Schleifen, Bürsten) gründlich zu entfernen. Anschließend sind die freigelegten Stahlträgerunterseiten gemäß Herstellerangaben zweimal deckend mit geeigneter Rostschutzfarbe zu streichen
Menge: 60,000 m

**3.100 Stahlträgerunterseiten verputzen**
Stahlträgerunterseiten brandschutztechnisch verputzen, F90.
Unterseiten der Stahlträger sind aus Brandschutzgründen mit Kalkzementmörtel (Putzmörtel) in F90-Ausführung zu verkleiden. Vor dem Verputzen ist ein geeigneter Putzträger fachgerecht zu befestigen. Die Beschichtung erfolgt in einer gleichmäßigen Schichtstärke von 3 cm.
Gilt für Träger mit Flanschbreite > 10 cm
Menge: 60,000 m

**3.110 Reinigung Kellerlichtschächte**
Kellerlichtschächte reinigen:
Laub, Schmutz, Bauschutt und sonstige Ablagerungen sind vollständig aus den Kellerlichtschächten zu entfernen. Das Material ist zur Containerstellfläche zu transportieren und dort zu entsorgen
Menge: 21,000 St

**3.120 Maßnahmen Kellerlichtschächte**
Instandsetzung Mauerwerk der Lichtschächte mit Schadstellen.

Lose und schadhafte Fugen vollständig auskratzen und fachgerecht neu verfugen.

Lose, abgesackte Steinschichten bis zu drei Lagen sind Stein für Stein auszunehmen und kraftschlüssig wieder einzumauern. Dabei ggf. neue, gleichwertige Steine liefern und einsetzen.

Wandfugennetz mit sulfatresistentem Mörtel ergänzen.

Bestehende Risse im Mauerwerk sind mit geeignetem Material zu verpressen und dauerhaft zu sichern.

Unterschiedliche Abmessungen der Instandsetzung:

Breite: bis 150 cm

Höhe: bis 175 cm

Ausladung (Tiefe): 100 cm
Menge: 21,000 St

**3.130 Brüstungen mauern, Kellerlichtschächte**
Brüstung mit einer Stärke von 24 cm gemäß Statik aus Kalksandsteinen (KS) einmauern.
Die Brüstungshöhe beträgt 36,5 cm, einschließlich Kimmschicht. Die Steine sind lot- und fluchtgerecht mit geeignetem Mörtel zu vermauern
Menge: 21,000 St

**3.140 Stahlkellerfenster**
Lieferung und Einbau eines einflügeligen oder zweiflügeligen Stahlkellerfensters der Marke MEALIT(oder gleichwertig), feuerverzinkt

Maße (Fensternennmaß): 50 cm × 40 cm bis 100 cm × 60 cm

Außenmaß: Fensternennmaß minus 1 cm

Material: Stahl, feuerverzinkt (Winkel-Stahlprofil 30 mm)

Ausführung: Dreh-Beschlag, DIN-R oder DIN-L Anschlag

Verglasung: Einscheibensicherheitsglas (ESG) 4 mm

Ausstattung: Gitterflügel (bombiert und abgekantet), Aushängesperre, Kunststoffverschluss, Wasserablaufrinne

Befestigung: 2 seitliche Maueranker, 1 unterer mittiger Maueranker

Profiliertes Einputzprofil oben und unten
Menge: 21,000 m

**3.150 Lichtschachtöffnungen anpassen**
Anpassen der Lichtschachtöffnung auf das Standardmaß eines Kellerfensters. Die vorhandene Öffnung im Mauerwerk ist horizontal und vertikal auf das vorgegebene Standardmaß des Kellerfensters zuzuschneiden bzw. anzupassen. Dazu ist überschüssiges Mauerwerk abzutragen oder bei Bedarf mit geeignetem Mauerwerk aufzumauern, um die Öffnung exakt maßgerecht herzustellen. Alle Arbeiten sind sauber und passgenau auszuführen, um einen fachgerechten Fenstereinbau zu gewährleisten.
Menge: 21,000 St

### Bereich 4 Neue Trägerkonstruktion mit Pfeiler und Fundamenten

**4.10 Boden aufbrechen**
Bodenaufbruch und Erdarbeiten für Einzelfundamente.
Bestehender Bodenaufbau (inkl. Betonboden und ggf. Ziegelpflaster) ist aufzubrechen und zu entfernen. Anschließend ist das Erdreich für die Herstellung von Einzelfundamenten freizuschachten.

Ausführung in unterschiedlichen Größenordnungen:

50 × 50 × 30 cm

40 × 40 × 30 cm

Anfallendes Material ist seitlich zu lagern oder zur Containerstellfläche zu verbringen.
Menge: 6,000 St

**4.20 Einzelfundamente herstellen**
Herstellung von Einzelfundamenten in Ortbeton mit Bewehrung.
Einzelfundamente in den Abmessungen:

50 × 50 × 30 cm

40 × 40 × 30 cm

Ausführung mit kreuzweiser Bewehrung 2 × 5 ⌀ 12 mm, BSt IV, Lage gemäß Statik.
Betonieren mit Beton der Güte C20/25, einschalen, verdichten und oberflächeneben abziehen.
Menge: 6,000 St

**4.30 Mauerwerkspfeiler herstellen**
Herstellung von Mauerwerkspfeilern aus MZ 12/IIa oder Kalksandsteinen (2 DF).
Pfeilermaß: 24 × 24 cm oder 17,5 × 24 cm, gem. Statik
Höhe: bis 3,00 m

Die Pfeiler sind auf vorhandenem Fundament lot- und fluchtgerecht im Verband zu mauern.
Vor dem Aufmauern ist eine Mauersperrbahn (z. B. Bitumenbahn oder gleichwertig) auf dem Fundament vollflächig und faltenfrei einzulegen. Lager- und Stoßfugen sind vollflächig zu vermörteln.
Menge: 6,000 St

**4.40 Stahlträger liefern und montieren**
Liefern und einbauen von Stahlträgern gemäß Statik.
Stahlträger in unterschiedlichen Dimensionen, z. B. HEA 140, Stahlgüte S235, Länge ca. 1,70 m, werksseitig rostschutzgrundiert.
Einbau entsprechend statischer Vorgaben, lagerichtig und waagerecht ausgerichtet..
Menge: 150,000 kg

**4.50 Stahlträger beidseitig ausmauern**
Stahlträger beidseitig ausmauern, Putzträger anbringen und 3-seitig verputzen.
Vorgenannte Stahlträger sind beidseitig kraftschlüssig mit geeignetem Mauerwerk auszumauern. Anschließend ist ein geeigneter Putzträger vollflächig an drei Seiten des Trägers zu befestigen.
Die so vorbereiteten Flächen sind mit Kalkzementmörtel dreiseitig in einer gleichmäßigen Schichtstärke von ca. 3 cm zu verputzen (F90).
Menge: 6,000 m

**4.60 Stahlbetonhohldielen liefern und montieren**
Stahlbetonhohldielen liefern und abschnittsweise verlegen, d=8cm gem. Statik.
Stahlbetonhohldielen in unterschiedlichen Größen gemäß Planung abschnittweise auf vorbereiteten Auflagern verlegen.
Mindestauflagertiefe: 7 cm.
Dielen sind spannungsfrei, höhengerecht und mit gleichmäßiger Lagerung zu verlegen. Stoßfugen schließen, ggf. Vergussfugen nach statischer Vorgabe herstellen.
Menge: 34,000 m²

**4.70 Zwischenrräume kraftschlüssig schließen**
Zwischenräume zwischen alter Decke und neuer Stahlbetonhohldiele kraftschlüssig ausbetonieren.
Entstehende Hohlräume zwischen Bestandsdecke und neu verlegten Stahlbetonhohldielen sind einzeln kraftschlüssig mit Beton auszustopfen.
Menge: 3,400 m²

**4.80 Stahlbetonhohldielen unterseitig verputzen**
Unterseiten von Stahlbetonhohldielen verputzen, Brandschutzklasse F90.
Die Unterseiten der verlegten Stahlbetonhohldielen sind zur Herstellung eines Feuerwiderstandes von 90 Minuten (F90) vollflächig mit geeignetem Kalkzementputz oder brandschutzgeprüftem Putzsystem zu beschichten.
Ausführung gemäß den geltenden Normen und Richtlinien.
Menge: 3,400 m²

**4.90 Baufacharbeiterstunden**
Baufacharbeiterstunden für kleinere Ausbesserungsarbeiten an der Kappendecke (zum Nachweis, geschätzt).

Leistungsinhalt:
– Entfernen loser Steine an der Kappendecke
– Wiedervermauerung mit artgleichem und gleich großem Steinmaterial, einschließlich Verfugung
– Einschalen und Ausbetonieren kleinerer Durchbrüche
– Entfernen der Schalung nach Erhärtung
– Rückbau bauseitiger Drehsteifen
Menge: 16,000 Std

**4.100 Angefallenes Material aus Vorposition**
Menge: 1,000 St

**4.110 Abfuhr Baumisch**
Abfuhr und Entsorgung von Baumischschutt.
Anfallender Baumischschutt ist fachgerecht abzutransportieren und unter Berücksichtigung aller anfallenden Entsorgungsgebühren ordnungsgemäß zu entsorgen.
Menge: 14,000 m³
